# WDVS + Gerüst
Angebotsaufforderung (GAEB 90, DA83)
Währung: EUR
Auftraggeber: Covivio Immobilien GmbH

## WDVS + Gerüst
Datum: 19.04.24

*Hinweis*
Bauvorhaben:  47249 Duisburg
  Kaiserwerther Straße
  99a- 105
  113-117

Gewerk:  Fassadendämmung

Angaben zum Bauwerk:  7 Häuser mit 8 WE auf EG, 3
  Obergeschossen

Beginn:  1.Bauabschnitt
ca.15.07.2024
Fertigstellung:  ca.30.10.2024
  2.Bauabschnitt  ca. 01.02.2025
  ca. 30.06.2025

Für Angebot, Lieferung Ausführung und Abrechnung gelten
neben dem Leistungsverzeichnis

die "zusätzlich technische Vorschriften"

bei Gerüstgestellung durch den Auftragnehmer die
Bestimmungen der Gerüstbauordnung.

VOB Teil C, DIN 18299 Allgemeine Regelungen für
Bauarbeiten jeder Art.

Die Technischen Richtlinien für Maler- und
Lackiererarbeiten vom Bundesausschuss Farbe und
Sachwertschutz.

(BFS-Merkblätter) und die Praxismerkblätter der Firma
Brillux GmbH & Co. KG, 48163 Münster, als
Herstellervorschriften zugrunde.

Für die notwendigen Reinigungs-, Entschichtungs- und
Entsorgungsarbeiten wird auf die gültigen Gesetze,
örtlichen Verordnungen, Satzungen und
Transportbestimmungen verwiesen. Diese sind bei den
zuständigen Behörden zu erfragen. Behördliche
Forderungen und Auflagen sind, soweit nicht besonders
beschrieben, entsprechend zu berücksichtigen.

Sind die Farbtöne in der Leistungsbeschreibung nicht
exakt benannt, so gelten folgende Farbtonstufen gemäß
Preisgruppe im Brillux Farbsystem:

"weiß" bzw. "altweiß" -- Weißtöne, die vom Hersteller
als Standardqualität zum Grundpreis geliefert werden
"hell getönt" -- Farbtöne der Preisgruppe 33,
Hellbezugswert > 65 "mittel getönt" -- Farbtöne der
Preisgruppe 44, Hellbezugswert >/= 25 und </=65
"satt getönt" -- Farbtöne der Preisgruppe 55,
Hellbezugswert < 25
"TSR-Formel" -- sind Spezialfarbtöne mit
IR-reflektierenden Eigenschaften

Außerdem gilt:

Für Wärmedämm-Verbundsysteme (WDVS): DIN 18345
Wärmedämm-Verbundsysteme
Für Bodenversiegelungen und -beschichtungen: DIN 18363
Maler- und Lackierarbeiten.
Für Betonschutz-Erhaltungsarbeiten: DIN 18349
Betonerhaltungsarbeiten

Nebenleistungen

Leistungen im vorstehenden Text, die im
Leistungsverzeichnis nicht besonders erwähnt sind, aber
zur Fertigstellung unumgänglich notwendig sind, gelten
als Nebenleistungen und werden nicht vergütet.

Technische Vorbemerkungen

1. Allgemeines

Sämtliche Baustoffe und Einbauteile müssen hinsichtlich
ihrer Art und ihrer Verarbeitung den bei Ausführung
aktuellen DIN-Vorschriften und sonstigen anerkannten
bautechnischen Richtlinien entsprechen. In der Regel
sind gütegeschützte Baustoffe und Einbauteile zu
verwenden. Der Auftraggeber kann einen Gütenachweis für
diese Materialien verlangen. Wenn nicht güte-geschützte
Baustoffe oder Einbauteile angeboten oder eingebaut
werden, hat der Auftragnehmer auf seine Kosten den
Gütenachweis zu erbringen. Der Auftraggeber ist
berechtigt, die Verwendung nicht normengerechter oder
ungeeignet erscheinender Materialien abzulehnen. Der
Auftraggeber ist in begründeten Fällen berechtigt,
Materialproben zu entnehmen und prüfen zu lassen.

1.1. Für Angebot, Lieferung und Abrechnung gelten neben
dem Leistungsverzeichnis und der VOB:

die zusätzlichen Vertragsbedingungen des AG(Z-VOB/B)
die Bestimmungen der Gerüstbauordnung
VOB Teil C, DIN 18299, Allgemeine Regelungen für
Bauarbeiten jeder Art
VOB Teil C, DIN 18451, Gerüstarbeiten
VOB Teil C in sämtlichen Gewerken, die zur Erstellung
der  Vorsatzbalkone erforderlich sind.
DIN-Normen, VDE- und VDI-Richtlinien
Vorschriften der zuständigen Behörden (z. B.
Bauaufsicht, Gewerbeaufsicht, Brandverhütung, TÜV,
Berufsgenossenschaften u.a.)
TRGS 519
Baustellenverordnung
Technische Regeln für die Verwendung von
absturzsichernden Verglasungen (TRAV) ETB-Richtlinien

  Die Festlegungen des jeweiligen
Werkstoffherstellers. Die Werkstoffe müssen den
geforderten Bedingungen der Leistungsbeschreibung
entsprechen.

  Bei auftretenden Widersprüchen bei o. a.
Bestimmungen sind diese dem AG anzuzeigen. Vor
Ausführungsbeginn ist eine Vereinbarung mit dem AG
herbeizuführen.

1.2 Gemeinsame Ortsbesichtigungen finden nicht statt.
Der Bieter hat sich selbst an der Baustelle ausreichend
zu informieren.

1.3 Die Arbeiten werden in bewohnten Häusern
ausgeführt, das bedingt einen entsprechend
rücksichtsvollen Umgang mit den Mietern des Hauses.

1.4 Bodenflächen und angrenzende Bauteile in den
Wohnungen, im Bereich der auszuführenden Arbeiten, sind
durch Folie o. ä. zu schützen.

1.5 Baustoffe und Bauteile dürfen nicht in den
Treppenhäusern und auf Verkehrsflächen gelagert werden.

1.6 Der Auftragnehmer ist verpflichtet, bei Verdacht
auf Schadstoffen in Bauteilen, insbesondere bei
Abbrucharbeiten an Balkonanlagen, diese dem zuständigen
Bauleiter vor Beginn der Arbeiten, zu melden. Vor
Weiterführung der Arbeiten ist die schriftliche
Zustimmung vom AG einzuholen.

1.7 Der Auftragnehmer ist verpflichtet, andere
Gebäudeschäden, die durch Ausführung seiner Leistung
entstanden sind, unverzüglich dem zuständigen Bauleiter
zu melden. Die durch Verschulden des AN entstandenen
Schäden sind zu seinen Lasten zu beheben.

2. In den Einheitspreisen sind enthalten:

2.1 Die Schuttabfuhr einschl. Kippgebühr in allen
Positionen.

2 2 Die rechtzeitige Benachrichtigung der
Wohnungsinhaber über den beabsichtigten Arbeitsbeginn
durch einen Treppenhausaushang.

2.3 Gestellen und Vorhalten, Um- und Abbau aller
erforderlichen Arbeits- und Schutzgerüste,
Absperrungen, Warnschilder und dergleichen. Die
Mitbenutzung der Gerüste ist eventuell weiteren mit
Reparaturarbeiten
  beschäftigten Firmen kostenlos zu gestatten.

2.4 Kosten für Wasser- und Stromentnahme.
  Sofern auftragsbedingte Anschlüsse zur Verfügung
gestellt werden, hat der AN auf seine Kosten,
Zwischenzähler zu installieren und die Anfangs- und
Endstände gemeinsam mit der Bauleitung abzulesen. Die
gemessenen Verbräuche werden von der Schlussrechnung
abgehalten.

2 5 Sämtliche Lieferungen und Leistungen, die zur
sachgemäßen Herstellung der Arbeiten erforderlich sind,
jedoch im Leistungsverzeichnis nicht besonders erwähnt
sind, wie z. B. Fahrt- und Transportkosten,
Standgebühren, Kosten für die Benutzung von Straßen und
Gehwegen oder anderen Flächen als Baustellengelände und
dergleichen.

2.6 Das tägliche Säubern der Arbeitsstelle und Abfahren
des gesamten anfallenden Bauschuttes bei
Arbeitsschluss. Bauschutt darf grundsätzlich nicht im
Gebäude gelagert werden. Schutt, der andere Handwerker
behindert, wird von der Bauleitung auf Kosten des
Verursachers von Dritten beseitigt.

2.7 Die Kosten für Aufenthalts- und Lagerräume, falls
diese nicht vom Auftraggeber gestellt werden.

2.8 Erforderliche Straßenabsperrung einschließlich
sämtlicher Gebühren für Sondernutzung der Grundstücke
Dritter.

2.9 Zur Absicherung eventueller Ansprüche von dritter
Seite sind anfänglich vorhandene Mängel
(Gebäudeschäden, Gehwege, öffentl. / privat u. ä.) vom
AN zu dokumentieren und fotografieren. Sofern aufgrund
fehlender, mangelhafter Dokumentation anfänglich
vorhandene Mängel nicht nachgewiesen werden können,
sind diese Schäden zu Lasten des AN zu beseitigen. Die
Dokumentation und Fotos sind dem AN kostenlos zu
hinterlassen.

2.10 Absichern der Baustelle während des Abbruchs gegen
Staubbelästigung Verschmutzung der Nachbargebäude bzw.
gegenüberliegenden Gebäude und gegen herabfallende
Bauteile durch Gerüste, Abplanungen und ähnliches. Für
durch nicht ausreichendes Absichern entstandene
Folgeschäden ist der Auftragnehmer allein haftbar und
er hat umgehend für eine Beseitigung dieser Schäden zu
sorgen

2.11 Der Auftragnehmer muss für selbstverschuldete
Schäden eine angemessene
Betriebshaftpflichtversicherung für Personen- und/oder
Sachschäden oder daraus resultierende Vermögensschäden
abgeschlossen haben. Der Auftraggeber behält sich vor,
eine Bestätigung der Versicherungsgesellschaft vorlegen
zu lassen.

2.12 Das Schützen der Gehwege (z. B. Überfahrt aus
Stahlplatten) und angrenzender Gebäude.

### Bereich 1 Baustelleneinrichtung

#### Abschnitt 1.1 Einrichtung der Baustelle

**1.1.10 Geräte und Werkzeuge liefern, vorhalten und entfernen**
Liefern, vorhalten und wieder entfernen aller zur
Ausführung der Arbeiten benötigten Geräte und
Werkzeuge.
Menge: 1,000 psch

**1.1.20 Baustellen WC mit Handwaschbecken**
Baustellen WC mit Handwaschbecken liefern und vorhalten
täglich reinigen und Wasservorrat auffüllen, nach
Beendigung der Arbeiten abtranportieren.

Der Anschluss des Baustellen WCs an die vorhandene
Baustromversorgung einschl. aller zugehörigen klein und
Befestigungsmaterialeien ist in den Einheitspreisen mit
einkalkulieren.

Ausstattung:
ca.250l Abwassertank
1 WC
1 Urinal
1 großes Handwaschbecken mit ca.60l Wasservorrat
1 Seifenspender
1 Papierhandtuchhalter
1 Frostwächter 220 V
1 Licht 220 V

Nutzung erfolgt durch alle am Bauvorhabenbeteiligten
Firmen.

Vorhaltedauer: 4 Wochen
Menge: 1,000 St

**1.1.30 Baustellen WC vorhalten**
Baustellen WC der vorgenannten Position über die
vereinbarte Vorhaltezeit hinaus vor- und instandhalten
Menge: 37,000 StWo

**1.1.40 Baustromanschluss einrichten und vorhalten**
Baustromanschluss mit Messeinheit einschließlich
Anschlusskabel und abschließbarem Verteilerkasten
durch ein Elektrofachunternehmen herstellen, vorhalten,
warten und wieder demontieren lassen.
Nutzung erfolgt durch alle am Bauvorhaben beteiligten
Firmen. Zäherstand vor und nach der Maßnahme dem
zuständigen Bauleiter mitteilen.

Standzeit nach Bauende < 14 Tage nach Bauende
Menge: 3,000 St

**1.1.50 Bauwasseranschluss pauschal**
Beauftragung eines Installationsunternehmens zur
Herstellung, Vorhaltung, Wartung und Demontage eines
für die einzusetzenden Maschinen geeigneten
Bauwasseranschlusses mit Messvorrichtung.
Einschließlich Betrieb und Bedienung. Auch als
Anschluss für Fremdfirmen nutzbar. Die Kosten werden
auf Nachweis vergütet. Zäherstand vor und nach der
Maßnahme dem zuständigen Bauleiter mitteilen.
Menge: 3,000 St

**1.1.60 Versetzbare Schutzzäune**
Bauzaun aus mobilien Stahlrahmenelementen, Höhe 2m
Inkl. allen benötigten Zubehör liefern, aufstellen,
vorhalten und nach Beendigung der Arbeiten wieder
abbauen und abfahren.

Vorhaltedauer: 8 Wochen
Menge: 20,000 m

**1.1.70 Container für die Entsorgung für Mischmüll**
Schuttcontainer 7,0m³ für Mischmüll anliefern,
vorahlten und leeren
Menge: 7,000 St

**1.1.80 Entsorgung Mischmüll**
Anfallennden Schutt fachgerecht, gemäß den gesetzlichen
Bestimmungen entsorgen und Nachweisen.
Menge: 25,500 t

**1.1.90 Einholen der behördlichen Genehmigung**
Einholen der für die ausgeschriebenen
Reinigungsarbeiten benötigten Anträge, Genehmigungen
einschließlich Entrichtung der Gebühren usw. Die Kosten
werden auf Nachweis erstattet.
Menge: 1,000 psch

**1.1.100 Parkbuchten absperren**
Parkbuchten absperren inkl. Einholen der Sondernutzung
bei der Stadt Duisburg für die Dauer der gesamten
Bauzeit zum Nachweis.
Menge: 1,000 psch

### Bereich 2 Gerüstarbeiten

*Hinweis*
Zusätzliche Hinweise für Verkehrswege

Leitern als Aufstiege dürfen nur eingesetzt werden:
bei einem zu überbrückenden Höhenunterschied < 5 m.
als Gerüstaußenleiter bei Belaghöhen < 5 m.

Können Gerüste wegen der baulichen Gegebenheit nicht
entsprechend der Regelausführung nach DIN 4420
"Arbeits- und Schutzgerüste" bzw. Zulassungsbescheid
erstellt werde, ist eine statische Berechnung für die
Gerüste kostenlos zu erbringen.

Das Auf- und Abbauen von Gerüsten, deren Belagebenen
mehr als 2,00 m über Gelände oder Fußboden liegen,
gehören als Nebenleistungen zu den vertraglichen
Leistungen. Es werden nur die Gebäudemaße aufgemessen
und bezahlt, siehe VOB, Anhang 1, DIN 18 451.

Artenschutz an Gebäuden

Vor und während der Durchführung von Gerüst-, Fassaden-
oder Dacharbeiten ist durch den AN zu überprüfen, ob
durch die beabsichtigten und beauftragten Maßnahmen
evtl. gebäudebewohnende Tierarten wie z.B. Mauersegler,
Fledermäuse, Schwalben o.Ä. gestört oder vertrieben
werden. Die Vorschrift des § 44 Bundesnaturschutzgesetz
ist zu beachten. Bei drohenden Verstößen gegen diese
Vorschrift ist zwingend die weitere Vorgehensweise mit
der Bauleitung des AG bzw. gemeinsam mit dem Amt für
Umwelt und Grün abzustimmen. Soweit die Umsetzung der
Maßnahmen bereits begonnen hat und die drohende
Beeinträchtigung nicht vor Beginn der Maßnahmen
erkennbar war, sind die Arbeiten umgehend bei Erkennen
eines drohenden Verstoßes gegen § 44 BNatSG in dem
entsprechenden Bereich vorübergehend bis zur
abschließenden Klärung der weiteren Vorgehensweise
auszusetzen.

Einsatz von Arbeits- und Schutzgerüsten (ASG):

Die nachstehend beschriebenen Hinweise beziehen sich
nur auf Leistungen, die aus Gründen des Arbeits- und
Gesundheitsschutzes für die ordnungsgemäße und fachlich
einwandfreie Ausführung der Arbeiten notwendig sind.
Sie korrespondieren mit den in der Vergabe- und
Vertragsordnung für Bauleistungen (VOB) enthaltenen
Normen, der DIN 18299 Allgemeine Regelungen für
Bauarbeiten jeder Art sowie den einschlägigen
Vertragsnormen und insbesondere der DIN 18451
"Gerüstarbeiten".

Die erforderliche Last- und Breitenklasse des ASG ist
bezogen auf die auszuführenden Arbeiten entsprechend zu
berücksichtigen.

Beim Einsatz von ASG sind die zum Zeitpunkt der
Beauftragung gültigen Gesetze, Normen und Verordnungen
sowie die anerkannten Regeln der Technik zu beachten.

Insbesondere sind folgende Vorschriften unter
Berücksichtigung des Einsatzzweckes zu beachten:
DIN 4420 Teil 1: Schutzgerüste (Fanggerüste,
Dachfanggerüste, Schutzdächer),
DIN 4420 Teil 3: Stahlrohrkupplungsgerüst
(Auslegergerüst, Konsolgerüst, Hängegerüst),
DIN EN 12810 Fassadengerüst aus vorgefertigten
Bauteilen,
DIN EN 12811 Arbeitsgerüst (temporäre Konstruktion für
Bauwerke),
Betriebssicherheitsverordnung (BetrSichV) mit den
zugehörigen Technischen Regeln für Betriebssicherheit
(TRBS),
Berufsgenossenschaftliche Informationen, z. B. BGR 179,
BGI 663,
DIN EN 1263-1 Schutznetze (Sicherheitsnetze),
sicherheitstechnische Anforderungen, Prüfverfahren.
Beim Einsatz von Schutznetzen ist insbesondere
folgendes zu beachten:
Maschenweite max. 100 mm,
begrenzt haltbar. Siehe auch Prüfetikett max. 3-5 Jahre
je nach Hersteller,
nur zugelassene Befestigungsmittel verwenden. Keine
Kabelbinder oder Masche für Masche an der
Tragkonstruktion befestigen respektive das Gerüstrohr
durch die Maschen ziehen.

Nebenleistungen

Die nachfolgend beschriebenen Leistungen gelten als
vertragliche Nebenleistung und werden nicht separat
vergütet.
Sämtliche Dokumentationen z. B. Aufbau- und
Verwendungsanleitung, statische Berechnungen bei
Abweichungen von der Regelausführung und Prüfprotokolle
der Gerüstfreigabe sind anzufertigen und auf Verlangen
dem AG vorzulegen.

Zur Vermeidung von Absturzgefahren an hochgelegenen
Arbeitsplätzen auf ASG weisen wir ausdrücklich darauf
hin, dass bei
umfangreichem Materialtransport,
Aufstiegshöhen im ASG von mehr als 10 Metern,
Ausführung von umfangreichen Arbeiten wie z. B. WDVS,
Dachsanierungen usw. Aufzüge, Transportbühnen oder
Treppen zu verwenden sind. In diesen Fällen sind
innenliegende Leitergänge grundsätzlich nicht
einzusetzen.

Die Gerüste müssen im Bereich der Balkone
zwischenzeitlich für die Demontage alten Balkone und
Montage der neuen Vorsatzbalkone abgerüstet werden 2 x
ab und aufgebaut werden.

#### Abschnitt 2.1 Gerüstarbeiten

**2.1.10 Arbeits- und Schutzgerüst aufbauen**
Stahlrohr- oder Leichtbaugerüst der für die Maßnahme
notwendigen Gerüstklasse den Vorschriften der BauBG und
der DIN 4420 entsprechend als Arbeits- und Schutzgerüst
aufbauen.

Sondergerüste z.B. für Giebelversprünge oder zum
Überbrücken von Kellerzugängen sowie die Erschwernis
für Einrüstungen an hervorstehenden Bauteilen (z.B.
Balkone) und sonstigen Bauteilen sind in den
Einheitspreis einzurechnen und werden nicht gesondert
vergütet.

Grundzeit: 4 Wochen

inkl. Dachfanggerüst sowie Giebelversprung im
Dachbereich mit Dachdeckerschutzgitter.

Achtung im Vorfeld Rücksprache mit dem Dachdecker (für
die Arbeiten an der Traufseite udn am Ortgang.
Menge: 4138,770 m²

**2.1.20 Gerüststellung Balkonnischen**
Gerüst im Bereich der abgesägten Balkonnischen
zuzätzlich aufbauen.

Grundzeit: 4 Wochen
Menge: 508,200 m²

**2.1.30 Arbeits- und Schutzgerüst vorhalten**
Vorgenanntes Arbeits- und Schutzgerüst inkl. der
Sondereinrüstungen über die Dauer der eigenen Arbeiten
hinaus vorhalten.
Der Preis gilt je m² für eine Verlängerungswoche.

Mitbenutzung anderer Gewerke
Menge: 4646,970 m²

**2.1.40 Treppenaufgänge außen an den Gerüsten als Zulage**
Treppenaufgänge außen an den Gerüsten mit einem
aussenliegenden Treppenpodest, liefern, aufstellen und
entfernen.

Grundzeitstandzeit 4 Wochen
Menge: 10,000 Stck

**2.1.50 Treppenaufgänge vorhalten**
die vorgenannte Position über die vereinbarte
Vorhaltezeit hinaus
Menge: 60,000 StWo

**2.1.60 Gerüstfläche ist mit einem geeigneten Netz**
Die Gerüstfläche ist mit einem geeigneten
engmaschigen Netz zum Schutz der angrenzenden Gebäude,
des Gehweges und der Straßen einzuhüllen, für die Dauer
der eigenen Arbeiten und einer Woche vorzuhalten und
nach Abschluss der Arbeiten wieder zu entfernen
Menge: 4138,770 m²

**2.1.70 Arbeits- und Schutzgerüst abbauen**
Vorgenanntes Arbeits- und Schutzgerüst inkl. der
Sondereinrüstungen, nach Abschluss der Arbeiten,
abbauen.

Der Einheitspreis dieser Position beinhaltet das
fachgerechte Verschließen der Bohrlöcher mit einem vom
Systemhersteller vorgegebenen Verfahren.
Menge: 4138,770 m²

**2.1.80 Konsolen je Gerüstlage**
Konsolen je Gerüstlage mit 0,30m breiten Konolen über
die Fläche gerechnet liefern, montieren und
abtransportieren.
Menge: 2048,220 m

**2.1.90 Konsolen vorhalten**
die vorgenannte Position über die vereinbarte
Vorhaltezeit hinaus, je angefangne Woche
Menge: 12288,780 m

**2.1.100 Schließen der Gerüstankerhülsen**
Gerüstankerhülsen bei Gerüstabbau mit Gerankerstopfen
schließen (mit dem Werkstoff Oberputz und
Schlussanstrich)
Menge: 1,000 psch

**2.1.110 Hauseingangsbereich schützen**
Vollflächiges Einschlalen der ersten Gerüstebene mit
zugeschnittenen OSB Platten, oberhalb der
Fußgängerpassage bis dicht an die Fassade anschließend,
um den Personenverkehr in der Passage gegen
herabfallende Gegenstände zu schützen.
Menge: 7,000 St

### Bereich 3 Schutzabdeckungen

#### Abschnitt 3.1 Schutzabdeckungen

**3.1.10 Schutz von Fenstern, Türen - Abdeckplane**
Schutzabdeckung von Fenstern und Türen (außen) mit
Abdeckplane, einschließlich Abkleben, Unterhaltung und
späterer Beseitigung/Entsorgung.
Menge: 765,670 m²

**3.1.20 Loggiaböden schützen**
Schutzabdeckung der Bodenfläche im Bereich der Loogia
herstellen,
Unterhaltung und späterer Beseitigung/Entsorgung.
Menge: 270,000 m²

**3.1.30 Schutz der Bodenflächen unter Gerüst - Hauseingänge**
Schutzabdeckung der Bodenflächen im Bereich der
Hauseingänge und/oder Kellerabgänge herstellen,
vorhalten, beseitigen und entsorgen mit
Maler-Abdeckvlies oder Gitterfolie.
Menge: 345,000 m²

### Bereich 4 Abbruch- und Demontagearbeiten

#### Abschnitt 4.1 Abbruch- und Demontagearbeiten

**4.1.10 Alte Blech-Dehnungsfugenabdeckungen demontieren**
Alte Blech-Dehnungsfugenabdeckungen demontieren und
fachgerecht entsorgen.
Menge: 122,780 m

### Bereich 5 Wärmedämm-Verbundsystem

#### Abschnitt 5.1 Untergrundvorbereitung

*Hinweis*
Wärmedämm-Verbundsystem auf Basis verklebter und
verdübelter EPS Dämmplatten wie nachfolgend beschrieben
anbringen.

Brillux WDV-System EPA Prime gemäß allgemeiner
bauaufsichtlicher Zulassungen, schwer entflammbar nach
DIN 4102.

Bauteil: Fassadenflächen, einschl. Sockel
Art und Beschaffenheit:
1) Fassadenflächen mit Klinker in Bruchsteinoptik Hell
2) Fassadenflächen mit Klinker in Bruchsteinoptik
Dunkel

**5.1.10 Untergrundprüfung**
Flächen auf Tragfähigkeit und Ebenheit prüfen
(begrenzte Untergrundunebenheiten können mit der
Kleberschicht ausgeglichen werden).

Bauteil gesamte Fläche inkl. Sockelbereich, Kellerhälse
Menge: 4085,510 m²

**5.1.20 Verunreinigungen durch Hochdruckreinigung entfernen**
Verunreinigungen, Trennschichten u. Ä. durch
Hochdruckreinigung, ohne Zusatz von
Reinigungs-/Strahlmittel entfernen, einschließlich
aller Nebenarbeiten und Schutzmaßnahmen.

Bauteil gesamte Fläche inkl. Sockelbereich, Kellerhälse
Menge: 450,000 m²

**5.1.30 Nicht tragf. Beschichtungen entfernen**
*** Bedarfsposition ohne GB
Nicht tragfähige Altanstriche durch Abstrahlen oder
Abbeizen nach Art des Bieters entfernen. Anfallende
Stoffe nach Vorschrift entsorgen.
Menge: 1,000 m²

**5.1.40 Putzschäden ausbessern**
Putzschäden ausbessern. Nicht tragfähigen Putz,
Hohlstellen u. Ä. bis auf den tragfähigen Untergrund
entfernen. Flächen entstauben. Alle anfallenden Stoffe
nach Vorschrift entsorgen. Fehlstellen mit Putzmörtel
nach DIN EN 998-1, >/= 2,5 N/mm², auffüllen und
angleichen.
Putzdicke im Mittel: 20 mm
Menge: 510,000 m²

**5.1.50 Fehlstellen im Belag mit Putzmörtel auffüllen**
*** Bedarfsposition ohne GB
Fehlstellen mit Putzmörtel nach DIN EN 998-1, >/= 2,5
N/mm², Kategorie GP/LW, CS II/CS III
auffüllen und angleichen. Ausführung mehrlagig.
Putzdicke im Mittel: 20 mm
Menge: 1,000 m²

**5.1.60 Laibungsbereich Putz entfernen**
*** Bedarfsposition ohne GB
Putzschicht im Laibungsbereich von Fenstern, Türen und
Öffnungen durch Abstemmen für die Verklebung von
Dämmplatten entfernen. Flächen entstauben.
Menge: 1,000 m

**5.1.70 Grundierung stark saugender Untergründe**
Grundierung unbeschichteter Putzflächen mit Lacryl
Tiefgrund ELF 595 tief eindringend, gut verfestigend
Menge: 4085,510 m²

**5.1.80 Gehwegplatten aufnehmen und seitlich lagern**
Menge: 136,000 m

**5.1.90 Ausschachtung spatentief**
Erdreich entlang der Außenwand für die Perimeterdämmung
aufnehmen.
Erdaushub auf einer Breite von 20cm bis zur einer Tiefe
von 20cm.
Das Aushubmaterial ist seitlich zu lagern und nach
Fertigstellung wieder einzubauen.
Menge: 260,000 m

**5.1.100 Höhenausgleich Fensterbank, MW 035 WDV**
Höhenausgleich mittels Dämmplatten, auf der vorhandene
Fensterbank

WDVS Hartschaum- Dämmplatten, MW 035 WDV an
vorbehandelte Flächen fachgerecht anbringen.

Plattendicke:  bis 3 cm
Leibungstiefe: bis 25cm

Alle Zuschnitte und Nebenarbeiten sind im Einheitspreis
einkalkuliert.

Bauteil: alle Fensterbänke
Menge: 470,000 m

#### Abschnitt 5.2 Systemabschluss und Anschlüsse

**5.2.10 Sockelschiene inkl. Kompriband**
LM- Sockelprofil 16cm (unterer Abschluss)

WDVS Aluminium- Sockelprofil in Trog-Form mit
vorderseitig ausgebildeter Tropfkante einschließlich
WDVS
Sockelverbinder und WDVS Sockeleckprofil als unteren
Abschluss der Dämmplatten mit 3 WDVS Schlagschrauben
pro Meter fluchtgerecht anbringen.

Untergrundunebenheiten sind mit Unterlescheiben
auszugleichen.
Trennung mit Kompriband

Dämmsschichtdicke 16cm
Kompriband >=20/5-12
Menge: 291,270 m

**5.2.20 Anschluss an Fenstern und Türen**
Anschluss an Fenstern und Türen/ Gewerbe- Anputzleiste

Gewebe- Anputzleiste für den Anschluss an Fenster u.
Türrahmen liefern und fachgerecht einbauen.

Fachgerecht nach Hersteller Vorgabe umlaufend einbauen.

Putzdicke: 9mm
Menge: 1676,640 m

**5.2.30 Dehnungsfugenprofil 16cm, Flächenausführung**
Dehnungsfugenprofil 16cm, Flächenausführung
liefern und fachgerecht einbauen.

Einbau nach WDVS Hersteller.
Unebenheiten sind mit Unterlegscheiben auszugleichen

Dämmschichtdicke: 16cm
Menge: 122,780 m

**5.2.40 Kantenschutz/ Gebäudeecken**
Kantenschutz/ Gebäudeecken

Kunststoffgewebewinkel für Gebäudecken liefern und
fachgerecht nach Herstellervorgabe einbauen.

Format:  10/ 15 cm
Maschenweite:  4 x 4 mm
Flächengewicht ( Gewebe)  ca. 165g/m²
Menge: 1113,730 m

**5.2.50 Kantenschutz/ Fenster -u. Türöffnungen**
Kunststoffgewebewinkel für Fenster- u. Türöffnungen
liefern und nach Hertellervorgabe fachgerecht einbauen.

Format:  10/ 23 cm
Maschenweite:  4 x 4 mm
Flächengewicht ( Gewebe)  ca. 165g/m²
Menge: 1676,640 m

**5.2.60 Anschlussfuge angrenzende Bauteile/ Dichtband**
Anschlussfuge angrenzende Bauteile/ Dichtband 15/2-9

Anschlussfuge an angrenzende Bauteile, z.b. Fenster-
Türrahmen, Dachüberstände, Betonkragplatten u.Ä mit
vorkomprimiertem Fugendichtband nach Vorschrift
ausbilden, einsch. Kellenschnitt.

Fugenbreite: 2-9mm
Fugentiefe: bis 15mm
Menge: 2733,010 m

**5.2.70 Fugendichtband Fensterbänke**
Fugendichtband Fensterbänke
Anschlussfuge an Fensterbänken mit vorkomprimiertem
Fugendichtband nach Vorschrift ausbilden, einsch.
Kellenschnitt.

Fugenbreite: 2-9mm
Fugentiefe: bis 15mm
Menge: 460,180 m

#### Abschnitt 5.3 Dämmplattenverklebung

**5.3.10 Mineralwolle Dämmplatte 16 cm**
MW Top Dämmplatten mit Zweischichtcharakteristikan
vorbehandelte Fassadenflächen mit Klebemörtel
anbringen.
Anwendungstyp: WAP gemäß DIN 4108-10
Format: 80 x 62,5 cm
Plattenkante: Stumpf
Wärmeleitfähigkeit: 0,035 W/(m x K)
Plattendicke: 16 cm
Klebemörtel: WDVS Pulverkleber 3550
Menge: 2942,670 m²

**5.3.20 Zulage für Zuschnitte bei Schrägen und Bögen**
Zulage für Zuschnitt dr Dämmplatten bei Schrägen und
Bögen, z.b. Dachschrägen, schräg verlaufenden
Sockelkanten etc.
Menge: 302,580 m

**5.3.30 Zulage für Zuschnitt der Dämmplatten bei Sparrenköpfen etc.**
Menge: 318,000 m

**5.3.40 Laibungen dämmen**
Laibungen dämmen, Tiefe 25cm

Laibungen von Fenstern, Türen, Öffnungen wie in den
vorgenannten Positionen zu diesem WDV System
beschrieben dämmen.
Die Dämmplatten sind mit Überstand an den Fenstern-,
bzw. Türöffnungen zu führen.
Laibungstiefe:  bis 25cm
Dämmschichtdicke:  bis 2cm
Menge: 1676,640 m

**5.3.50 Resol- Dämmplatten WLG 024, 10cm**
Resol- Dämmplatten WLG 024, 10cm
0,0254 W/(m x K)
Menge: 647,470 m²

**5.3.60 Sockeldämmung aus Schaumglas**
Sockeldämmung aus Schaumglas (nicht brennbar,
Baustoffklasse A) WLG 039, 16cm

Wärmedämmschicht an Wänden aus Schaumglasplatten,
weber.therm FG 039 Sockel
Wärmeleitgähigkeit (Bemessungswert 0,039 W/(mk),
herstellen

Vollflächiges und vollfugiges Verkleben notwendig
(im Sytem Arbeiten)
Menge: 334,390 m

**5.3.70 Zulage Perieterdämmung**
Zulage Perieterdämmung über Balkonen und Sockelbereich
Höhe 25cm
Menge: 71,120 m

**5.3.80 Untersichten / MW Top Dämmplatte 0,035**
MW Top Dämmplatten 3857 mit Zweischichtcharakteristik
an vorbehandelte Untersichten mit Klebemörtel
anbringen.
Anwendungstyp: WAP gemäß DIN 4108-10
Format: 80 x 62,5 cm
Plattenkante: Stumpf
Wärmeleitfähigkeit: 0,035 W/(m x K)
Plattendicke: 14 cm
Klebemörtel: WDVS Pulverkleber 3550
Bauteil: Untersichten und Stirnseiten der obersten
Loggien/Balkone
Menge: 260,000 m²

#### Abschnitt 5.4 Zusätzliche Verdübelung

**5.4.10 Verdübelung MW Dämmplatte in 16cm**
Schraubdübel, 16cm Dämmstoffstärke

Statisch relevante Verdübelung der verklebten
Dämmplatten
mit europäisch und national zugelassene Schraubdübeln.

Den WDVS Dübel ca. 15mm vertieft in die Dämmplatten
einschrauben.
WDVS Dübel- Rondell in die Vertiefung oberfächenbündig
einsetzen.
Überstände sind planschleifen.
Dübellänge entsprechend der Dämmplattendicke wählen.
Die Dübelmüssen im tragfähigen Untergrund verankert
sein, Putzschichten sind zu überbrücken.

Asuführung ist gemäß Zulassungen auszuführen.
Menge: 2942,670 m²

**5.4.20 wie vor Pos. nur mit 14cm**
Menge: 334,390 m²

**5.4.30 Dübelteller/ Dübelscheibe**
Dübelteller/ Dübelscheibe, MW- Dämmplatte, Statisch
relevant

Zulage zur vorgenannten Posotionen für die statisch
relevanten Befestigungen von Mineralfaser- Dämmplatten
mit Dübeltellern/ Dübelscheiben

Tellerdruchmesser: 90mm
Menge: 3590,140 m²

#### Abschnitt 5.5 Armierung

**5.5.10 Diagonalarmierung an Gebäudeöffnungen**
Diagonalarmierungen an Ecken von Fassadenöffnungen und
Aussparungen, z.B. mit WDVS Diagonal-Armierungspfeil
3713, unter Verwendung der systemgerechten
Armierungsmasse fachgerecht herstellen.
Fabrikat: Brillux
Menge: 1664,000 St

**5.5.20 Zusatzarmierung Panzergewebe**
*** Bedarfsposition ohne GB
WDVS Panzergewebe 3773 als Zusatzarmierung für
besonders beanspruchte Bereiche und zur Erhöhung der
Stoßfestigkeit vor der Flächenarmierung aufbringen.
Leistung, wie in der Ausführung der Flächenarmierung
beschrieben, jedoch nicht überlappend.
Fabrikat: Brillux
Menge: 1,000 m²

**5.5.30 Flächenarmierung / WDVS Pulverkleber**
*** Bedarfsposition ohne GB
Flächenarmierung mit WDVS Glasseidengewebe 3797, ca. 10
cm überlappend und mineralischem Armierungsmörtel
herstellen.
Armierungsmasse: WDVS Pulverkleber 3550
Fabrikat: Brillux
Menge: 1,000 m²

**5.5.40 Flächenarmierung Mineralwolle**
Leistung wie zuletzt beschrieben, jedoch
Flächenarmierung auf MW Dämmplatten mit WDVS Klebe- und
Armierungsmörtel L3500.
Menge: 3590,140 m²

**5.5.50 Armierung Sockel PSE**
Menge: 282,320 m²

**5.5.60 Laibungen an Öffnungen und Nischen wie vor beschrieben armieren**
Laibungen an Öffnungen und Nischen, wie in der
vorgenannten Position zur Armierungsausbildung in
diesem WDV-System beschrieben, armieren.

Laibngstiefe bis 35cm
Menge: 1676,640 m

**5.5.70 Armierung Kellerhalsaußenwände**
Menge: 48,430 m²

#### Abschnitt 5.6 Mineralischer Oberputz, Leichtputz

**5.6.10 Grund- und Zwischenanstrich der Armierungsschicht.**
Grund- und Zwischenanstrich der Armierungsschicht

Grund- und Zwischenanastrich der armierten
Fassadenfläche nach ausrecihender Trocknung der
Armierung mit haftvermittelnder quarzhaltiger
Grundierfarbe auf Dispersionsbasis für mineralischen
Oberputze, im Farbton des Endputzes. .
Menge: 3884,890 m²

**5.6.20 Oberputz / Kratzputzstruktur K 3**
Oberputz aus mineralischen Leichtputz mit
Leichtzuschlagstoffen auf Kalk-Zement- Basis
(Kratzputzstruktur), werkseitig algizid/fungizid
auserüstet, in einem Zug aufziehen, auf Kornstärke
abziehen und mit einem Kunststoff-Reibebrett abreiben.

Körnung 3mm

Farbton hell getönt nach Angabe des AG.
Menge: 3521,220 m²

**5.6.30 Faschen, Laibungen Glattputz / Rausan KR Feinputz**
Ausbildung von Faschen und Leibungen als Glattputz.
Zwischenanstrich mit Putzgrundierung 3710,
pigmentiert.
Rausan KR Feinputz 3530 zur Ausbildung von Faschen und
Laibungen als Glattputz auftragen und abreiben,
einschließlich aller erforderlichen Leistungen, z. B.
exaktes Abkleben der angrenzenden Flächen.
Zusätzlicher Anstrich der vorgenannten Putzflächen,
Grund und Schlussanstrich mit Evocryl 200 in
Protect-Qualität.
Leibungstiefe: bis 30 cm
Faschenbreite: ca. 3 cm
Farbton nach Angabe des Auftraggebers.
Menge: 1676,640 m

**5.6.40 Faschen unter Fensterbank Glattputz / wie zuvor**
Ausbildung von Faschen als Glattputz unter den
Fensterbänken, wie zuvor im vollen Wortlaut
beschrieben.
Faschenbreite: ca. 3 cm, wie vor
Menge: 460,180 m

**5.6.50 Trennung der Oberputzes mit Glattputzstreifen, 7-12 cm**
Faschenputz mit einer Edelstahl-Glättekelle in einem
Zug aufziehen. und die Oberfläche mit einem
Schwammbrett glatt filzen, einschl.aller erforderlichen
Leistungen, z.b. exaktes Abkleben.

Schichtdicke: > 3mm

Farbton hell bis mittel getönt nach Angabe des AG.

Breite des Glattputzstreifens: 7-12cm
Menge: 170,660 m

**5.6.60 Egalisationsanstrich (Beschichtung des Oberputzes)**
Beschichtung des Oberputzes

Grund- und Schlussbeschichtung mit einer
wetterbeständigen hoch wasserabweisenden, hoch
diffusionsfähigen Fassadenfarbe auf Silikatbasis.

Farbton hell getönt nach Angabe des AG.
Menge: 3880,140 m²

**5.6.70 Zulage Putzbeschichtung Farbton mittel**
Menge: 2000,000 m²

**5.6.80 Zulage Vollton Eingänge**
Menge: 27,810 m²

**5.6.90 Zulage Vollton Sockel**
Menge: 330,750 m²

**5.6.100 Beschichtung Glattputz/Faschen, Laibungen, 35/6cm**
Beschichtung Glattputz/Faschen, Laibungen, 35/6cm

Farbton hell bis mittel getönt nach Angabe des AG
Menge: 1676,640 m²

**5.6.110 Zulage für Farbgestaltung**
Menge: 1,000 psch

#### Abschnitt 5.7 Sockel, Kellerabgänge etc.

**5.7.10 Grund- und Zwischenanstrich**
Grund- und Zwischenanstrich der Armierungsschicht;
Sockelfläche nach ausreichender Trocknung der Armierung
mit haftvermittelnder quarzhaltiger Grundierfarbe auf
Dispersionsbasis für mineralische oder organisch
gebundene Oberputzes, im Farbton des Endputzes.
Menge: 330,750 m²

**5.7.20 Sockelputz/organisch gebundener Putz**
Sockelflächen mit organisch gebundenem Pitz mit
Quarzanteilen, werkseitig algizid/ fungizid
ausgerüstet, als Glattputz mit einer Edelstahl-
Glättekelle in einem Zug aufziehen und die Oberfläche
mit einem Schwammbrett glatt filzen, einschl. aller
erforderlichen Arbeiten .

Farbton hell bis mittel getönt nach Angabe des AG.
Menge: 330,750 m²

**5.7.30 Putzabdichtung herstellen**
Putzabdichtung herstellen.
Bis zum Erdreich einbinden, nach Herstellerangaben 2-3
mal beschichten.

Die Putzabdichtung ist mind. 50mm über Geländeoberkante
zu  und im unteren Bereich über die abgeschrägte Kante
der Perimeterdämmplatten an den Altput anschließen.
Menge: 99,000 m

**5.7.40 Anstrich Kellerabgang/Betonbrüstungen**
Untergrundvorbehandlung: Untergrund auf Eignung, Trag-
und Haftfähigkeit prüfen. Einzelne, nicht tragfähige
Anstrichteile entfernen. Grundierung nur der
Schadstellen mit  Lacryl Tiefgrund ELF 595.

Grundanstrich mit Haftgrund ELF 3720, pigmentiert.

Zwischenanstrich mit Evocryl 200, in Protect Qualität,
mit Filmschutz.

Schlussanstrich mit Evocryl 200, in Protect Qualität,
mit Filmschutz.
100% Reinacrylat-Dispersionsfarbe mit
Evoflex-Technologie, diffusionsfähig, fotokatalytisch
wirksam, hoch wetterbeständig, matt, wasserverdünnbar

Farbton: Nach Angabge der Bauleitung
Fabrikat: Brillux
Menge: 15,000 m²

### Bereich 6 Lakierarbeiten

#### Abschnitt 6.1 Dachuntersichten mit Lasur / LV Lasur

*Hinweis*
Dachuntersichten aus Holz mit vorhandenem
Lasuranstrich, mit Alkydharzlasur, seidenglänzend
überarbeiten.

**6.1.10 Dachuntersichten mit Lasur / LV Lasur**
Untergrundvorbehandlung: Anstrich auf Trag- und
Haftfähigkeit prüfen. Nicht tragfähige Anstrichteile
entfernen. Flächen anschleifen und säubern. Rohe und
schadhafte Flächen mit Impredur Holzimprägniergrund
550, RAL-geprüft imprägnieren.
Grundanstrich mit Gel-Lasur 510 in Protect-Qulität.
Schlussanstrich mit Gel-Lasur 510 in Protect-Qulität.
Farbton nach Angabe des Auftraggebers.
Bauteil: Untersichten aus Holzverbretterungen und
Sparren.
Fabrikat: Brillux
Menge: 280,000 m

**6.1.20 Leistung wie zuletzt jedoch Ortgangbretter**
Leistung wie zuvor im vollen Wortlaut beschrieben,
jedoch Ausführung an Ortgangbrettern bis 20cm
Menge: 95,000 m

#### Abschnitt 6.2 Metalllackierung

**6.2.10 Metallgeländer Kellerhälse**
Metallgeländer, bestehend aus Ober- und Untergurt,
senkrechten Stäben und Pfosten bzw. Verankerungen,
allseitig, wie folgt behandeln:

Untergrundvorbehandlung: Anstrich auf Eignung, Trag-
und Haftfähigkeit prüfen. Nicht tragfähige
Anstrichteile entfernen und Schadstellen entrosten
(Oberflächenvorbereitungsgrad St 2). Flächen gründlich
anschleifen und säubern. Schadstellen mit Haftgrund 850
grundieren.
Zwischenanstrich mit Haftgrund 850.
Schlussanstrich mit Impredur Hochglanzlack 840.
Farbton nach Angabe des Auftraggebers.
Bauteil: Stahlkellerfenster
einseitig / außen
Fabrikat: Brillux
Menge: 39,000 m²

**6.2.20 Kellerfenster und Geländer**
Metallgeländer, bestehend aus Handlauf, senkrechten
Stäben und Pfosten bzw. Verankerungen, allseitig, wie
folgt behandeln:

Untergrundvorbehandlung: Anstrich auf Eignung, Trag-
und Haftfähigkeit prüfen. Nicht tragfähige
Anstrichteile entfernen und Schadstellen entrosten
(Oberflächenvorbereitungsgrad St 2). Flächen gründlich
anschleifen und säubern. Schadstellen mit Haftgrund 850
grundieren.
Zwischenanstrich mit Haftgrund 850.
Schlussanstrich mit Impredur Hochglanzlack 840.
Farbton nach Angabe des Auftraggebers.
Fabrikat: Brillux
Menge: 106,000 St

### Bereich 7 Stundenlohnarbeiten

#### Abschnitt 7.1 Stundenlohnarbeiten

**7.1.10 Stundenlohnarbeit / Facharbeiter**
Stunde(n) eines Facharbeiters für nicht erfasste
Leistungen gegen besonderen Nachweis einschließlich
aller Lohnnebenkosten.
Menge: 50,000 Std

**7.1.20 Stundenlohnarbeit / Helfer**
Stunde(n) eines Helfers für nicht erfasste Leistungen
gegen besonderen Nachweis einschließlich aller
Lohnnebenkosten.
Menge: 50,000 Std

**7.1.30 Stundelohnarbeit / Auszubildender**
Stunde(n) eines Auszubildenden für nicht erfasste
Leistungen gegen besonderen Nachweis einschließlich
aller Lohnnebenkosten.
Menge: 50,000 Std

### Bereich 8 Fensterbänke

#### Abschnitt 8.1 Fensterbank

**8.1.10 Fensterbänke aus Naturstein 20 mm**
Fensterbänke aus geeignetem Naturstein mit Wassernase
und Querrillen liefern und einbauen, einschließlich
aller erforderlichen Leistungen.
Beschreibung: Bianco Sardo

Außenfensterbänke aus Naturstein, eintlg., Sichtflächen
poliert
Dicke:  20 mm

Wassernase in der Unterseite und zwei Wasserholen in
der Oberseite, Bereich Sitrnseiten,
einschl. 2 Auslinkungen/Stück. in Einzellängen liefern
und mit ca. 4 cm Überstand über Dämmfläche in
geeignetem Mörtel fachgerecht verlegen inkl. der
notwendigen vorkomprimierten Fugendichtbänder an den
Stirnseiten und die Unterfütterung der Fensterbänke mit
Fugendichtband. Ebenso ist die dauerelastische
Versiegelung der Fensterbankanschlüsse im Einheitspreis
dieser Position enthalten.
Menge: 460,180 m

**8.1.20 Fensterbankunterbau mit Dämmstoff auffüttern**
Fensterbankunterbau durch Auffüttern mit einem
Dämmstoffkeil im erforderlichen Neigungswinkel
passgenau herstellen.
Dämmstoffart: Perimeter-Dämmplatte 3537
Menge: 460,180 m

### Bereich 9 Malerarbeiten Abstellräume

#### Abschnitt 9.1 Malerarbeiten Abstellräume

**9.1.10 Untergrundprüfung und -vorbehandlung**
Decken und Wände in den Abstellräumen pürfen Flächen
auf Tragfähigkeit und Ebenheit prüfen (kleine
unebenheiten können mit Kleberschicht
ausgeglichenwerden)
Menge: 312,480 m2

**9.1.20 Decken und Wände reinigen**
Decken und Wände in Abstellräume reinigen,
Verunreingiungen, Trennschichten u.Ä. druch Hochdruck
reinigen.
Menge: 312,480 m²

**9.1.30 Isolieranstrich Abstellräume**
Isoliergrundierung aufbrignen

Bauteil: Decken und Wandflächen
Menge: 312,480 m²

**9.1.40 Schlussanstrich, Dispersionsfarbe**
Schlussanstrich mit einer diffusionsfähigen, lösemittel
und weichmacher freien Dispersionsfarbe, TÜV schadstoff
geprüft.

Farbton hell

Bauteil: Decken und Wandflächen Abstellräume
Menge: 312,480 m²

### Bereich 10 Malerarbeiten Nebenleistungen

#### Abschnitt 10.1 Zusätzliche Arbeiten

**10.1.10 Einbau von Tropfkantenprofilien**
Menge: 53,000 m

**10.1.20 Anschlussversiegelung Granit Fensterbänke**
Menge: 644,000 m

**10.1.30 Zulage EG Anschlüsse Rolladen**
Zulage für gesschraubte Anschlussprofile an EG
Rolladenanschlüssen
Menge: 354,760 m

**10.1.40 Nistkästen**
Lieferung und Einbau von Nistkästen nach Absprache mit
der BL vor Ort.
Menge: 22,000 St

USt %: 19,00

## Zusätzlicher Text
Aufmaß

Maßgebend für die Abrechnung ist das nach Fertigstellung aller Arbeiten
gemeinsam mit Ihnen und unserer Bauleitung zu nehmende Aufmaß.

## Zusätzlicher Text
Leistung

Die Wohnungsgesellschaften behalten sich das Recht vor, einzelne
Positionen aus dem Auftragsumfang herauszunehmen, ohne das hierfür
Kosten geltend gemacht werden können oder eine Änderung der
Einheitspreise anderer Positionen erfolgt.

Der Arbeitsumfang bestimmt sich ausschließlich nach dem Text unserer
Bestellung und
etwaig schriftlich erteilten Nachbestellungen.

Lieferungen und Leistungen, denen keine schriftliche Bestellung zu
Grunde liegt, werden von uns nicht abgerechnet.

Für Änderungen aufgrund behördlicher Auflagen oder die von uns gewünscht
werden, sind auf der Basis des Hauptangebotes entsprechende
Ergänzungsangebote einzureichen.

Wesentliche Veränderungen im Leistungsumfang sind uns rechtzeitig durch
ein schriftliches Nachtragsangebot zu melden. Dies gilt für zusätzliche,
im Leistungsverzeichnis nicht enthaltene Arbeiten, aber auch bei
Massenerhöhungen.

## Zusätzlicher Text
Bedingungen zur Abfall - Entsorgung
Sämtliche im Rahmen seiner Auftragsabwicklung beim Auftraggeber (AG)
anfallenden Abfälle gehen unmittelbar in das Eigentum des Auftragnehmers
(AN) über. Der AN ist verpflichtet, Abfälle ordnungsgemäß und
vollständig als Abfallerzeuger zu entsorgen. Zu diesem Zweck hat der AN
die gültigen Gesetze, Verordnungen und sonstigen öffentlich-rechtlichen
Vorschriften - insbesondere das Kreislaufwirtschaftsgesetz (KrWG) und
die Nachweisverordnung (NachwV) - einzuhalten.
Mit Übergang der Abfälle in das Eigentum des AN gehen
Verkehrssicherungspflicht und öffentlich-rechtliche Verantwortung
vollumfänglich auf diesen über.
Der AG behält sich vor zu prüfen, ob der AN seinen Pflichten
nachgekommen ist. In diesem Zusammenhang ist der AN verpflichtet, dem AG
Einsichtnahme in die vom AN nach öffentlich-rechtlichen Vorschriften zu
führenden Abfallregister und (Sammel-) Entsorgungsnachweise bzw.
Wiegekarten der angefahrenen Abfallentsorgungsanlagen zu gewähren. Auf
Verlangen des AG ist der AN ferner verpflichtet, entsprechende Nachweise
in einer zur Vorlage gegenüber Behörden geeigneter Form für den AG
kostenfrei zur Verfügung zu stellen.
Der AN hat zur Abdeckung aller - sowohl seiner als auch die des AG -
sich aus der Abfallbeseitigung ergebenden Haftungsrisiken unter
Einschluss des Gewässerschäden-Haftungsrisikos auf seine Kosten eine
Haftpflichtversicherung in ausreichender Höhe für Personen-, Sach- und
Vermögensschäden abzuschließen und dem AG den Abschluss auf Verlangen
nachzuweisen. Diese Regelung lässt die Haftung des AN unberührt.
